# Módulo opcional para instalar con la regulación CFB830 o CFB930/910 modelo CMM920, referencia 7 736 616 176 de Bosch

- Propiedad del archivo: CONSTRUNARIO
- Formato: FIEBDC-3/2012
- Programa: Construnario Versión 3.51
- Fecha de los precios: 08/11/2022
- Divisa: EUR

**7736616176** u Módulo opcional para instalar con la regulación CFB830 o CFB930/910 modelo CMM920, referencia 7 736 616 176 de Bosch
Módulo opcional para instalar con la regulación CFB830 o CFB930/910 para el control de dos circuitos de calefacción con o sin mezcladora. Incluye una sonda de impulsión FV/FZ. ?Para el control de dos circuitos de calefacción con o sin mezcladora. ? Posibilidad de conectar mando a distancia por circuito. ? Modo verano y función vacaciones. ? Botón de funcionamiento manual para ambos circuitos de calefacción con opción de conmutación Automático/manual/no. ? Incluye sonda de temperatura de impulsión (FV/FZ).
