# Módulo opcional para instalar con la regulación CFB930/910 modelo CMC930, referencia 7 736 616 188 de Bosch

- Propiedad del archivo: CONSTRUNARIO
- Formato: FIEBDC-3/2012
- Programa: Construnario Versión 3.51
- Fecha de los precios: 08/11/2022
- Divisa: EUR

**7736616188** u Módulo opcional para instalar con la regulación CFB930/910 modelo CMC930, referencia 7 736 616 188 de Bosch
Módulo opcional para instalar con la regulación CFB930/910 para el control de hasta cuatro calderas en cascada. Incluye sonda de estrategia. Máximo dos módulos por sistema. ? Para el control de hasta cuatro calderas en cascada de cualquier tipo, con quemadores de 1, 2 etapas o modulantes. ? Posibilidad de control de la cascada en serie o en paralelo. Estrategia de funcionamiento configurable a todas las configuraciones hidráulicas convencionales. ? Inversión de secuencia configurable: diariamente, por temperatura exterior, por horas de funcionamiento o por contacto externo. ? La temperatura de impulsión de consigna de la cascada puede parametrizarse por temperatura exterior o por señal de 0-10V. ? Hasta dos módulos por instalación. ? Incluye sonda de estrategia.
