# Módulo opcional para instalar con la regulación CFB810 modelo CME930, referencia 7 736 616 350 de Bosch

- Propiedad del archivo: CONSTRUNARIO
- Formato: FIEBDC-3/2012
- Programa: Construnario Versión 3.51
- Fecha de los precios: 08/11/2022
- Divisa: EUR

**7736616350** u Módulo opcional para instalar con la regulación CFB810 modelo CME930, referencia 7 736 616 350 de Bosch
Módulo opcional para instalar con la regulación CFB810, para garantizar las condiciones mínimas de funcionamiento de la caldera en combinación con la hidráulica adecuada (control de bomba y válvula de caldera). Incluye sonda FV/FZ y conectores para bomba y válvula mezcladora. Máximo un módulo por regulación CFB810. ? Asegura las condiciones de funcionamiento de calderas con temperatura mínima de retorno. ? Control de bomba y válvula de tres vías del circuito de caldera. ? También como cierre hidráulico (válvula de dos vías) de calderas que no estén funcionando en una instalación de varias calderas en cascada. ? LED de estado y control manual del quemador con botones para aumento o bajada de modulación. ? Incluye sonda de temperatura de impulsión.
