# Limitador adicional temperatura de seguridad modelo CME932, referencia 7 736 616 362 de Bosch

- Propiedad del archivo: CONSTRUNARIO
- Formato: FIEBDC-3/2012
- Programa: Construnario Versión 3.51
- Fecha de los precios: 08/11/2022
- Divisa: EUR

**7736616362** u Limitador adicional temperatura de seguridad modelo CME932, referencia 7 736 616 362 de Bosch
? Limitador adicional de temperatura de seguridad. Ajustable a 100 °C, 110 °C o 120 °C.
