# Kit básico de evacuación en cascada en material PP translúcido, Ø 250, referencia 7 736 700 115 de Bosch

- Propiedad del archivo: CONSTRUNARIO
- Formato: FIEBDC-3/2012
- Programa: Construnario Versión 3.51
- Fecha de los precios: 08/11/2022
- Divisa: EUR

**7736700115** u Kit básico de evacuación en cascada en material PP translúcido, Ø 250, referencia 7 736 700 115 de Bosch
• Para dos calderas desde 70 kW en adelante • Tramo de un metro • Conexión a cada caldera en DN 110 • Con clapeta antiretorn
