# Sistema de montaje de caldera adicional en cascada, Ø 315, referencia 7 736 700 121 de Bosch

- Propiedad del archivo: CONSTRUNARIO
- Formato: FIEBDC-3/2012
- Programa: Construnario Versión 3.51
- Fecha de los precios: 08/11/2022
- Divisa: EUR

**7736700121** u Sistema de montaje de caldera adicional en cascada, Ø 315, referencia 7 736 700 121 de Bosch
• Para caldera adicional desde 70 kW • Longitud de 1m • Conexión a caldera DN 110 • Con clapeta antiretorno
