# Válvula antiretorno, referencia 7 736 700 432 de Bosch

- Propiedad del archivo: CONSTRUNARIO
- Formato: FIEBDC-3/2012
- Programa: Construnario Versión 3.51
- Fecha de los precios: 08/11/2022
- Divisa: EUR

**7736700432** u Válvula antiretorno, referencia 7 736 700 432 de Bosch
DN32. Necesario instalar en el retorno a caldera en instalaciones de varias calderas en cascada cuando no se utiliza uno de los kits TL o TR.
