# Conjunto montaje 1 caldera TL1, referencia 7 736 700 456 de Bosch

- Propiedad del archivo: CONSTRUNARIO
- Formato: FIEBDC-3/2012
- Programa: Construnario Versión 3.51
- Fecha de los precios: 08/11/2022
- Divisa: EUR

**7736700456** u Conjunto montaje 1 caldera TL1, referencia 7 736 700 456 de Bosch
Bastidor, compensador hidráulico (posibilidad montaje derecha/izquierda) colector impulsión/ retorno y aislamiento. Caudal máximo 8,6 m3/h
