# Conjunto montaje 2 calderas en línea TL2, referencia 7 736 700 457 de Bosch

- Propiedad del archivo: CONSTRUNARIO
- Formato: FIEBDC-3/2012
- Programa: Construnario Versión 3.51
- Fecha de los precios: 08/11/2022
- Divisa: EUR

**7736700457** u Conjunto montaje 2 calderas en línea TL2, referencia 7 736 700 457 de Bosch
Bastidor, compensador hidráulico (posibilidad montaje derecha/izquierda) colector impulsión/ retorno, colector gas y aislamiento. Incluye válvula antiretorno por caldera. Caudal máximo de instalación para el compensador 17 m3/h.
