# Conjunto montaje 6 calderas agrupadas TR6, referencia 7 736 700 468 de Bosch. Caudal máximo 34 m3/h

- Propiedad del archivo: CONSTRUNARIO
- Formato: FIEBDC-3/2012
- Programa: Construnario Versión 3.51
- Fecha de los precios: 08/11/2022
- Divisa: EUR

| Código | Ud | Descripción |
|---|---|---|
| 7736700468 | u | Conjunto montaje 6 calderas agrupadas TR6, referencia 7 736 700 468 de Bosch. Caudal máximo 34 m3/h |
