# Conjunto montaje 8 calderas agrupadas TR8, referencia 7 736 700 470 de Bosch. Caudal máximo 34 m3/h

- Propiedad del archivo: CONSTRUNARIO
- Formato: FIEBDC-3/2012
- Programa: Construnario Versión 3.51
- Fecha de los precios: 08/11/2022
- Divisa: EUR

| Código | Ud | Descripción |
|---|---|---|
| 7736700470 | u | Conjunto montaje 8 calderas agrupadas TR8, referencia 7 736 700 470 de Bosch. Caudal máximo 34 m3/h |
