# Caldera mural de condensación a gas, modelo Condens 5000 W ZBR 85-3 de Bosch, referencia 7 736 701 402. Potencia: 85 kW

- Propiedad del archivo: CONSTRUNARIO
- Formato: FIEBDC-3/2012
- Programa: Construnario Versión 3.51
- Fecha de los precios: 08/11/2022
- Divisa: EUR

**7736701402** u Caldera mural de condensación a gas, modelo Condens 5000 W ZBR 85-3 de Bosch, referencia 7 736 701 402. Potencia: 85 kW
Caldera mural de condensación a gas, modelo Condens 5000 W ZBR 85-3 de Bosch, referencia 7 736 701 402. Potencia: 85 kW Caldera mural de condensación a gas natural o GLP, de fundición de aluminio-silicio. Intercambiador de tubos aleteados con tratamiento plasmapolimerización. Quemador cerámico de premezcla. Modulación de la potencia desde el 18%. Rendimiento estacional hasta el 110%. Clase 5 NOx. Bajos niveles de ruido. Posibilidad de montaje en cascada hasta 8 calderas. Fácil mantenimiento desde la parte frontal, no es necesario respetar distancias laterales. Sistema de Regulación EMS 2.0. Presión máxima de servicio: 6 bar. Temperatura máxima de salida (seguridad): 90ºC. Tipo: 85 kW. P. útil (carga parc./ plena carga 50ºC/30ºC): 20,8-84,5kW. Peso (kg): 70. Fondo (mm): 469 Ancho (mm): 520 Alto (mm): 980. ? Caldera mural de condensación a gas natural, con posibilidad de transformación a propano. ? Cuerpo de caldera fabricado en aleación de Aluminio Silicio. Intercambiador de tubos aleteados con tratamiento de plasmapolimerización. ? Instalación simplificada y fácil conexión a cualquier instalación, gracias a los conjuntos de montaje TL y TR, para conexión de hasta 8 calderas en cascada: 800 kW. ? Gran versatilidad de ubicación. Posibilidad de montaje de 4 calderas en cascada: 400 kW en 1m2. ? Fácil mantenimiento. Todas las operaciones de mantenimiento de caldera, se realizan por el frontal de la misma (no es necesario respetar distancias laterales). Carcasa frontal totalmente desmontable. ? Sistema de regulación EMS para comunicación con regulaciones EMS 2.0 o CC-8000. ? Posibilidad de control de hasta 16 calderas en cascada en combinación con el módulo MC400 de la regulación EMS 2.0. ? Modulación de la potencia desde el 18% hasta el 100%. ? Kit hidráulico disponible como accesorio con bomba de alta eficiencia Wilo Stratos PARA (A++) con mayor presión disponible, lo que permite que, en la mayoría de los casos, no sea necesaria la instalación de un compensador hidráulico en instalaciones de caldera individual. ? Rendimiento estacional de hasta el 110%. ? Clase 5 NOx. ? Quemador cerámico de premezcla a gas y grupo de combustión por bujía incandescente con control del número de revoluciones del ventilador. ? Bajos niveles de ruido. ? Posibilidad de funcionamiento en sobrepresión para salidas de gases de sistemas en cascada de varias calderas. Elementos para evacuación de gases de instalaciones en cascada disponibles como accesorios. ? Directiva Erp: Todos los modelos cumplen con la Directiva Europea de Ecodiseño y disponen de su correspondiente ficha de producto. El modelo Condens 5000 W ZBR - 3 70 kW, incluye etiqueta y es clase A según la Erp.
