# Kit de transformación a propano, para caldera modelo Condens 5000 W ZBR - 70 kW de Bosch,referencia 7 736 701 552

- Propiedad del archivo: CONSTRUNARIO
- Formato: FIEBDC-3/2012
- Programa: Construnario Versión 3.51
- Fecha de los precios: 08/11/2022
- Divisa: EUR

| Código | Ud | Descripción |
|---|---|---|
| 7736701552 | u | Kit de transformación a propano, para caldera modelo Condens 5000 W ZBR - 70 kW de Bosch,referencia 7 736 701 552 |
