# Kit de transformación a propano, para caldera modelo Condens 5000 W ZBR - 85 kW de Bosch, referencia 7 736 701 553

- Propiedad del archivo: CONSTRUNARIO
- Formato: FIEBDC-3/2012
- Programa: Construnario Versión 3.51
- Fecha de los precios: 08/11/2022
- Divisa: EUR

| Código | Ud | Descripción |
|---|---|---|
| 7736701553 | u | Kit de transformación a propano, para caldera modelo Condens 5000 W ZBR - 85 kW de Bosch, referencia 7 736 701 553 |
