# Caldera mural de condensación a gas, modelo Condens 8700i W, referencia 7 738 100 909 de Bosch. Potencia: 50 kW

- Propiedad del archivo: CONSTRUNARIO
- Formato: FIEBDC-3/2012
- Programa: Construnario Versión 3.51
- Fecha de los precios: 08/11/2022
- Divisa: EUR

**7738100909** u Caldera mural de condensación a gas, modelo Condens 8700i W, referencia 7 738 100 909 de Bosch. Potencia: 50 kW
Caldera mural de condensación a gas, modelo Condens 8700i W, referencia 7 738 100 909 de Bosch. Potencia: 50 kW Temperatura de trabajo del sistema 80°/60°C Potencia útil (carga parcial/plena carga) Pn ?[kW] 6,2 - 47,8 Potencia nominal (carga parcial/plena carga) Qn ?[kW] 6,3 - 48,9 Temperatura de gases de escape a potencia máx./min. ?[°C] 76 / 56 Rendimiento global normalizado a carga máx./min. ?[%] 97,8 / 98,4 Temperatura de trabajo del sistema 50°/30°C Potencia útil (carga parcial/plena carga) 1) Pcond ?[kW] 6,8 - 49,8 Potencia nominal (carga parcial/plena carga) Qn ?[kW] 6,3 - 48,9 Temperatura de gases de escape a potencia máx./min. (40ºC/30ºC) ?[°C] 54 / 30 Rendimiento global normalizado a carga máx./min. ?[%] 101,8 / 108,3 Datos generales Clase NOx 6 Caudal de gas natural G20 (Hi(15ºC)= 9,5kWh/m3) ?[m3/h] 5,2 Presión de gas admisible ?[mbar] 17 - 25 Contenido de CO2 en gas natural a carga máx./min. ?[W] 9,5 / 8,6 Presión disponible del ventilador ?[Pa] 348 Consumo máximo de energía ?[W] 84 Temperatura máxima de impulsión ?[°C] 88 Presión máxima de servicio ?[bar] 3 Peso neto (sin embalaje) ?[kg] 41 Alto/ancho/fondo ?[mm] 780x440x365 Tipo constructivo Caldera mural de condensación a gas, sólo calefacción ?? Caldera mural de condensación a gas natural, con posibilidad de transformación a propano. ?? Cuerpo de caldera fabricado en aleación de Aluminio Silicio. Intercambiador con tratamiento interior que lo protege de residuos, facilitando las labores de limpieza y mantenimiento. ?? Superestructura: Los paneles son totalmente extraíbles fácilmente desde el frontal. Tanto la carcasa frontal como los paneles laterales son fácilmente desmontables dando acceso a todos los componentes (distancia libre mínima lateral = 5mm). ?? Amplio rango de modulación desde el 13% hasta el 100%. ?? Diseñada para facilitar su instalación: Los elementos que deben ser manipulados para el montaje/desmontaje,vienen claramente identificados en color verde, facilitando enormemente los trabajos de mantenimiento. ?? Manómetro mecánico tras la carcasa frontal. ?? Quemador de acero inoxidable. ?? Plantilla de montaje horizontal incluida. ?? Display a color con información clara en forma de texto acerca del estado del equipo, lo que facilita las labores de puesta en marcha. El control de la caldera queda en su posición tras la retirada de la carcasa frontal, facilitando enormemente las labores de diagnóstico. ?? Rendimiento estacional 94% (Clase A según Erp). Posibilidad de aumentar hasta Clase A+ de forma sencilla, combinando la caldera con uno de los termostatos con control por sonda exterior de Bosch. ?? Compatible con la gama EMS 2.0 de regulación de Bosch (CW400, MC400, etc). Posibilidad de conexión de hasta 16 calderas en cascada.
