# Módulo de mezcla para circuito de calefacción modelo MM100, referencia 7 738 110 140 de Bosch

- Propiedad del archivo: CONSTRUNARIO
- Formato: FIEBDC-3/2012
- Programa: Construnario Versión 3.51
- Fecha de los precios: 08/11/2022
- Divisa: EUR

**7738110140** u Módulo de mezcla para circuito de calefacción modelo MM100, referencia 7 738 110 140 de Bosch
?Para la conexión de un circuito de calefacción o para la carga de un depósito de a.c.s. ? Control del circuito de calefacción con o sin mezcladora, o circuito a temperatura constante (por ejemplo, calentamiento de piscina). ? Control de la carga de un acumulador de a.c.s. ? Incluye sonda TC1.
