# Módulo de mezcla para circuito de calefacción modelo MS100, referencia 7 738 110 144 de Bosch

- Propiedad del archivo: CONSTRUNARIO
- Formato: FIEBDC-3/2012
- Programa: Construnario Versión 3.51
- Fecha de los precios: 08/11/2022
- Divisa: EUR

**7738110144** u Módulo de mezcla para circuito de calefacción modelo MS100, referencia 7 738 110 144 de Bosch
? Para el calentamiento de un depósito de a.c.s. a través de paneles solares. ? Bomba de solar controlable a través de PWM o señal de 0-10V. ? Control inteligente “Solar Inside” para el máximo aprovechamiento solar. ? Posibilidad de control de funciones adicionales como cambio de carga entre depósitos, contador de energía, etc. ? Incluye sonda de inmersión y sonda de colector.
