# Módulo solar para sistemas complejos modelo MS200, referencia 7 738 110 146 de Bosch

- Propiedad del archivo: CONSTRUNARIO
- Formato: FIEBDC-3/2012
- Programa: Construnario Versión 3.51
- Fecha de los precios: 08/11/2022
- Divisa: EUR

**7738110146** u Módulo solar para sistemas complejos modelo MS200, referencia 7 738 110 146 de Bosch
? Para el control de sistemas solares complejos además de 16 funciones adicionales posibles. ? Bomba de solar controlable a través de PWM o señal de 0-10V. ? Control inteligente “Solar Inside” para el máximo aprovechamiento solar. ? Control de carga de un acumulador a través de intercambiador de placas (en combinación con un CW400) o control de precalentamiento solar también a través de un intercambiador de placas (en combinación con un CS200). ? Incluye sonda de inmersión y sonda de colector.
