# Módulo de control de calderas en cascada modelo MC400, referencia 7 738 111 001 de Bosch

- Propiedad del archivo: CONSTRUNARIO
- Formato: FIEBDC-3/2012
- Programa: Construnario Versión 3.51
- Fecha de los precios: 08/11/2022
- Divisa: EUR

**7738111001** u Módulo de control de calderas en cascada modelo MC400, referencia 7 738 111 001 de Bosch
? Módulo para el control de hasta 4 calderas en cascada. ? Posibilidad de combinar 5 módulos por instalación (control de 16 calderas). ? Diferentes estrategias de cascada disponibles. ? Posibilidad de control externo con señal de 0-10V y señal de aviso de fallo general 230VAC. ? Sonda de estrategia no incluida.
