# Centralita de control modelo CW400, referencia 7 738 111 075 de Bosch

- Propiedad del archivo: CONSTRUNARIO
- Formato: FIEBDC-3/2012
- Programa: Construnario Versión 3.51
- Fecha de los precios: 08/11/2022
- Divisa: EUR

**7738111075** u Centralita de control modelo CW400, referencia 7 738 111 075 de Bosch
? Para el control de hasta 4 circuitos de calefacción con o sin mezcladora y dos de producción de a.c.s., en combinación con los módulos correspondientes. ? Integrable en el control base MX25 para calderas de pie, como interfaz de programación con el usuario y centralita de control para funciones adicionales. ? Permite el control mediante curva de calefacción por sonda exterior, y sirve como termostato ambiente del local de referencia. ? Fácil de programar: Pantalla táctil de grandes dimensiones con pictogramas, que facilita tanto la programación y puesta en marcha del sistema, como el diagnóstico de anomalías. ? Ideal para el control de sistemas complejos. Como centralita de regulación, permite la conexión de módulos adicionales para el control de circuitos de calefacción con mezcladora, sistemas solares con más de un servicio y calderas en cascada.
