# Teja 5-25º negra . 125, referencia 7 738 112 511 de Bosch

- Propiedad del archivo: CONSTRUNARIO
- Formato: FIEBDC-3/2012
- Programa: Construnario Versión 3.51
- Fecha de los precios: 08/11/2022
- Divisa: EUR

**7738112511** u Teja 5-25º negra . 125, referencia 7 738 112 511 de Bosch
Teja negra de paso para instalaciones C33 y cubiertas entre 5º y 25º
