# Kit básico horizontal telescópico 80/125, referencia 7 738 112 577 de Bosch

- Propiedad del archivo: CONSTRUNARIO
- Formato: FIEBDC-3/2012
- Programa: Construnario Versión 3.51
- Fecha de los precios: 08/11/2022
- Divisa: EUR

**7738112577** u Kit básico horizontal telescópico 80/125, referencia 7 738 112 577 de Bosch
Kit básico horizontal telescópico . 80/125 C13x, compuesto por adaptador . 80/125 c/ tomas de análisis, codo de 87º y tramo telescópico con longitud máxima de 530 mm con pasamuros
