# Espaciador centrador 80, referencia 7 738 112 597 de Bosch

- Propiedad del archivo: CONSTRUNARIO
- Formato: FIEBDC-3/2012
- Programa: Construnario VersiĆ³n 3.51
- Fecha de los precios: 08/11/2022
- Divisa: EUR

**7738112597** u Espaciador centrador 80, referencia 7 738 112 597 de Bosch
Espaciador/centrador 80 para tubos flexible (3 unidades)
