# Tramo recto 80/125, referencia 7 78 112 645 de Bosch. 500 mm

- Propiedad del archivo: CONSTRUNARIO
- Formato: FIEBDC-3/2012
- Programa: Construnario VersiĆ³n 3.51
- Fecha de los precios: 08/11/2022
- Divisa: EUR

| Código | Ud | Descripción |
|---|---|---|
| 7738112645 | u | Tramo recto 80/125, referencia 7 78 112 645 de Bosch. 500 mm |
