# Tubo flexible 80, referencia 7 738 112 689 de Bosch. 15 m

- Propiedad del archivo: CONSTRUNARIO
- Formato: FIEBDC-3/2012
- Programa: Construnario Versión 3.51
- Fecha de los precios: 08/11/2022
- Divisa: EUR

**7738112689** u Tubo flexible 80, referencia 7 738 112 689 de Bosch. 15 m
Kit de tubo flexible para instalaciones B53 y C53, compuesto por 15 m de tubo flexible 80, 3 centradores, adaptador flexible/rígido y terminal
