# Tubo flexible 80, referencia 7 738 112 690 de Bosch. 25 m

- Propiedad del archivo: CONSTRUNARIO
- Formato: FIEBDC-3/2012
- Programa: Construnario Versión 3.51
- Fecha de los precios: 08/11/2022
- Divisa: EUR

**7738112690** u Tubo flexible 80, referencia 7 738 112 690 de Bosch. 25 m
Kit de tubería flexible adicional para instalaciones B53 y C53, que consta de tubería flexible de 25 m 80, 3 centradores, adaptador flexible/rígido, adaptador flexible/flexible y terminal
