# Acoplamiento Flex/Flex 80, referencia 7 738 112 691 de Bosch

- Propiedad del archivo: CONSTRUNARIO
- Formato: FIEBDC-3/2012
- Programa: Construnario Versión 3.51
- Fecha de los precios: 08/11/2022
- Divisa: EUR

**7738112691** u Acoplamiento Flex/Flex 80, referencia 7 738 112 691 de Bosch
Unión flexible/flexible . 80 para tubos flexible
