# Adaptador excéntrico 80/125, referencia 7 738 112 716 de Bosch

- Propiedad del archivo: CONSTRUNARIO
- Formato: FIEBDC-3/2012
- Programa: Construnario Versión 3.51
- Fecha de los precios: 08/11/2022
- Divisa: EUR

**7738112716** u Adaptador excéntrico 80/125, referencia 7 738 112 716 de Bosch
Adaptador excéntrico . 80/125 con compensación de 80 mm
