# Codo con adaptador 87º 80/125, referencia 7 738 112 717 de Bosch

- Propiedad del archivo: CONSTRUNARIO
- Formato: FIEBDC-3/2012
- Programa: Construnario Versión 3.51
- Fecha de los precios: 08/11/2022
- Divisa: EUR

**7738112717** u Codo con adaptador 87º 80/125, referencia 7 738 112 717 de Bosch
Codo con adaptador 87º . 80/125 con tomas de análisis
