# Soporte montaje flexible 80, referencia 7 738 112 723 de Bosch

- Propiedad del archivo: CONSTRUNARIO
- Formato: FIEBDC-3/2012
- Programa: Construnario VersiĆ³n 3.51
- Fecha de los precios: 08/11/2022
- Divisa: EUR

**7738112723** u Soporte montaje flexible 80, referencia 7 738 112 723 de Bosch
Cable de soporte para instalaciĆ³n de tubo flexible 80
