# Tramo recto en DN110/160, referencia 7 738 113 100 de Bosch. 1000 mm

- Propiedad del archivo: CONSTRUNARIO
- Formato: FIEBDC-3/2012
- Programa: Construnario VersiĆ³n 3.51
- Fecha de los precios: 08/11/2022
- Divisa: EUR

**7738113100** u Tramo recto en DN110/160, referencia 7 738 113 100 de Bosch. 1000 mm
Tramo recto en DN110/160 de 1000mm
