# Codo de 30º en DN110/160, referencia 7 738 113 103 de Bosch

- Propiedad del archivo: CONSTRUNARIO
- Formato: FIEBDC-3/2012
- Programa: Construnario Versión 3.51
- Fecha de los precios: 08/11/2022
- Divisa: EUR

**7738113103** u Codo de 30º en DN110/160, referencia 7 738 113 103 de Bosch
Codo de 30º en DN110/160
