# Codo de 87º en DN110/160, referencia 7 738 113 105 de Bosch

- Propiedad del archivo: CONSTRUNARIO
- Formato: FIEBDC-3/2012
- Programa: Construnario Versión 3.51
- Fecha de los precios: 08/11/2022
- Divisa: EUR

**7738113105** u Codo de 87º en DN110/160, referencia 7 738 113 105 de Bosch
Codo de 87º en DN110/160
