# Adaptador para tejado plano DN166, referencia 7 738 112 127 de Bosch

- Propiedad del archivo: CONSTRUNARIO
- Formato: FIEBDC-3/2012
- Programa: Construnario Versión 3.51
- Fecha de los precios: 08/11/2022
- Divisa: EUR

**7738113127** u Adaptador para tejado plano DN166, referencia 7 738 112 127 de Bosch
Adaptador para tejado plano DN166 con inclinación de 0-15º y 170mm
