# Rejilla para entrada de aire DN110/160, referencia 7 738 113 167 de Bosch

- Propiedad del archivo: CONSTRUNARIO
- Formato: FIEBDC-3/2012
- Programa: Construnario VersiĆ³n 3.51
- Fecha de los precios: 08/11/2022
- Divisa: EUR

**7738113167** u Rejilla para entrada de aire DN110/160, referencia 7 738 113 167 de Bosch
Rejilla para entrada de aire DN110/160
