# Kit básico de evacuación en cascada en material PP translúcido, referencia 7 738 113 200 de Bosch. DN160

- Propiedad del archivo: CONSTRUNARIO
- Formato: FIEBDC-3/2012
- Programa: Construnario Versión 3.51
- Fecha de los precios: 08/11/2022
- Divisa: EUR

**7738113200** u Kit básico de evacuación en cascada en material PP translúcido, referencia 7 738 113 200 de Bosch. DN160
• Para dos calderas desde 50kW en adelante. • Incluye: Tramo de colector corto, tramo de colector largo, tramo recto de conexión a chimenea de 0,5m, codos de conexión a ramal de caldera, elemento terminal del colector y sifón de recogida de condensados.
