# Kit de caldera adicional en cascada, referencia 7 738 113 204 de Bosch. DN160

- Propiedad del archivo: CONSTRUNARIO
- Formato: FIEBDC-3/2012
- Programa: Construnario Versión 3.51
- Fecha de los precios: 08/11/2022
- Divisa: EUR

**7738113204** u Kit de caldera adicional en cascada, referencia 7 738 113 204 de Bosch. DN160
Para caldera adicional desde 50kW en adelante. • Incluye: Tramo de colector y codo de conexión a ramal de caldera
