# Ramal de conexión a caldera DN80, referencia 7 738 113 206 de Bosch

- Propiedad del archivo: CONSTRUNARIO
- Formato: FIEBDC-3/2012
- Programa: Construnario Versión 3.51
- Fecha de los precios: 08/11/2022
- Divisa: EUR

**7738113206** u Ramal de conexión a caldera DN80, referencia 7 738 113 206 de Bosch
• Para calderas murales de 50kW • I ncluye: Rejilla de entrada de aire DN125, tramo recto DN80 de 0,5m y adaptador DN80/DN110
