# Ramal de conexión a caldera DN110, referencia 7 738 113 207 de Bosch

- Propiedad del archivo: CONSTRUNARIO
- Formato: FIEBDC-3/2012
- Programa: Construnario Versión 3.51
- Fecha de los precios: 08/11/2022
- Divisa: EUR

**7738113207** u Ramal de conexión a caldera DN110, referencia 7 738 113 207 de Bosch
• Para calderas murales desde 70kW • Incluye: Rejilla de entrada de aire DN160 y tramo recto DN110 de 0,5m
