# Kit de conexión en sobrepresión, referencia 7 738 113 208 de Bosch

- Propiedad del archivo: CONSTRUNARIO
- Formato: FIEBDC-3/2012
- Programa: Construnario Versión 3.51
- Fecha de los precios: 08/11/2022
- Divisa: EUR

**7738113208** u Kit de conexión en sobrepresión, referencia 7 738 113 208 de Bosch
• Para calderas murales desde 70kW (no para montaje tipo TL kit de sobrepresión en calderas murales de 50kW) • Incluye rejilla de aspiración DN110, clapeta DN160, adaptador tras clapeta DN160/DN110 y sensor de gases. • Necesario un kit por caldera para funcionamiento en sobrepresión
