# Kit básico de doble flujo C53 de 80 mm, referencia 7 738 112 250 de Bosch

- Propiedad del archivo: CONSTRUNARIO
- Formato: FIEBDC-3/2012
- Programa: Construnario Versión 3.51
- Fecha de los precios: 08/11/2022
- Divisa: EUR

**7738113250** u Kit básico de doble flujo C53 de 80 mm, referencia 7 738 112 250 de Bosch
Kit básico de doble flujo C53 de . 80 mm, que consta de un adaptador de doble flujo 80 / 80 con tomas de análisis, 2 tramos de . 80 y 1.000 mm de longitud, terminal de entrada de aire, codos de 90º y . 80 mm, codo a 90º con soporte, reducción de . 80 mm a . 60 mm y 6 centradores - Kit recomendado para instalación con tubo flexible de . 80 mm
