# Vaso de expansión SAG, referencia 7 739 300 120 de Bosch. 33 litros

- Propiedad del archivo: CONSTRUNARIO
- Formato: FIEBDC-3/2012
- Programa: Construnario Versión 3.51
- Fecha de los precios: 08/11/2022
- Divisa: EUR

**7738325441** u Vaso de expansión SAG, referencia 7 739 300 120 de Bosch. 33 litros
Presión de trabajo: 1,5 bar Máxima temperatura de trabajo: 120 °C Máxima temperatura de la membrana: 70 °C Máxima presión de trabajo: 6 bar
