# Kit de conexión para vasos de expansión SAG AAS1, referencia 7 739 300 331 de Bosch

- Propiedad del archivo: CONSTRUNARIO
- Formato: FIEBDC-3/2012
- Programa: Construnario Versión 3.51
- Fecha de los precios: 08/11/2022
- Divisa: EUR

**7739300331** u Kit de conexión para vasos de expansión SAG AAS1, referencia 7 739 300 331 de Bosch
Kit de conexión para vasos de expansión SAG (de 18 hasta 50 litros) a la estación solar AG
