# Módulo para la conexión de sistemas solares con dos aplicaciones SBU, referencia 7 739 600 893 de Bosch

- Propiedad del archivo: CONSTRUNARIO
- Formato: FIEBDC-3/2012
- Programa: Construnario Versión 3.51
- Fecha de los precios: 08/11/2022
- Divisa: EUR

**7739300893** u Módulo para la conexión de sistemas solares con dos aplicaciones SBU, referencia 7 739 600 893 de Bosch
Módulo para la conexión de sistemas solares con dos aplicaciones. Integrado en una caja que permite su instalación y conexión directa por debajo del grupo de bombeo solar AGS ... Dimensiones: 290 x 203 x 216,45 mm
