# Módulo para by-pass en sistemas de calefacción SBH, referencia 7 739 300 894 de Bosch

- Propiedad del archivo: CONSTRUNARIO
- Formato: FIEBDC-3/2012
- Programa: Construnario Versión 3.51
- Fecha de los precios: 08/11/2022
- Divisa: EUR

**7739300894** u Módulo para by-pass en sistemas de calefacción SBH, referencia 7 739 300 894 de Bosch
Módulo para by-pass en sistemas de calefacción con incremento de la temperatura de retorno. Integrado en una caja que permite su instalación y conexión directa por debajo del grupo de bombeo solar AGS... Dimensiones: 290 x 135 x 174 mm
