# Unidad de recarga para depósitos de agua caliente o de inercia SBL, referencia 7 739 300 895 de Bosch

- Propiedad del archivo: CONSTRUNARIO
- Formato: FIEBDC-3/2012
- Programa: Construnario Versión 3.51
- Fecha de los precios: 08/11/2022
- Divisa: EUR

**7739300895** u Unidad de recarga para depósitos de agua caliente o de inercia SBL, referencia 7 739 300 895 de Bosch
Unidad de recarga para depósitos de agua caliente o de inercia conectados en serie (bomba tipo UP 15-30, de 3 m. de altura) Dimensiones: 185 x355 x 180 mm
