# Módulo para la conexión de sistemas solares con depósitos solo acumulación SBT-2, referencia 7 739 600 125 de Bosch

- Propiedad del archivo: CONSTRUNARIO
- Formato: FIEBDC-3/2012
- Programa: Construnario Versión 3.51
- Fecha de los precios: 08/11/2022
- Divisa: EUR

**7739600125** u Módulo para la conexión de sistemas solares con depósitos solo acumulación SBT-2, referencia 7 739 600 125 de Bosch
Módulo para la conexión de sistemas solares con depósitos solo acumulación, constituido por un intercambiador de placas y una bomba de circulación de secundario. Válido hasta 8 captadores (aprox. 10 kW) Dimensiones: 290 x 373,5 x 216,5 mm
