# Pulmón para vaso de expansión, referencia 7 747 010 473 de Bosch. 12 litros

- Propiedad del archivo: CONSTRUNARIO
- Formato: FIEBDC-3/2012
- Programa: Construnario Versión 3.51
- Fecha de los precios: 08/11/2022
- Divisa: EUR

**7747010473** u Pulmón para vaso de expansión, referencia 7 747 010 473 de Bosch. 12 litros
Para proteger al vaso de expansión contra temperaturas altas
