# Kit básico de evacuación en cascada en material PP translúcido, para 5-6 calderas, referencia 7 747 202 159 de Bosch

- Propiedad del archivo: CONSTRUNARIO
- Formato: FIEBDC-3/2012
- Programa: Construnario Versión 3.51
- Fecha de los precios: 08/11/2022
- Divisa: EUR

**7747202159** u Kit básico de evacuación en cascada en material PP translúcido, para 5-6 calderas, referencia 7 747 202 159 de Bosch
• Para 5 o 6 calderas desde 70 kW • Calderas en montaje TR • DN 315
