# Válvula de seguridad referencia 7 747 434 991 de Bosch

- Propiedad del archivo: CONSTRUNARIO
- Formato: FIEBDC-3/2012
- Programa: Construnario Versión 3.51
- Fecha de los precios: 08/11/2022
- Divisa: EUR

**7747434991** u Válvula de seguridad referencia 7 747 434 991 de Bosch
– 6 bar. – DN 32/50
